# Grundhafter Ausbau Winterfeldtstraße in Prenzlau
Angebotsaufforderung (GAEB DA XML 3.1, DA83)
Projekt: 25005
Währung: EUR
Nebenangebote zugelassen: ja
Ausführungsbeginn: 15.01.2026
Auftraggeber: ZWAR, Zweckverband Wasserversorgung und, Abwasserbehandlung Insel Rügen, Putbuser Chaussee 01, 18528 Begen auf Rügen, Ansprechpartner ee; Vergabenummer: PZ_FW_WS_1.BA
Erstellt mit: GXML Toolbox V3.3 R20230829, iTWO_64 V25.0.364, 23.02.2026

## 1. Vorbemerkungen zur Ausführung
Leistungsumfang
Neubau Fernwärmetrasse Winterfeldtstraße. Abschnitt von Stettiner Straße bis Lessingstraße.

Besonderheiten zur Ausführung
In der Winterfeldtstraße erfolgt zwischen den Straßen Am Durchbruch und Triftstraße der Neubau einer Fern- wärmetrasse (DN 250).
Der Trassenbau erfolgt hier im Zuge der grundhaften Straßenerneuerung, die durch die Stadt Prenzlau ver- antwortet wird.

Die Trassen verlaufen zum großen Teil durch den öffentlichen Straßenraum. Eine enge Abstimmung mit den zuständigen Behörden und Trägern öffentlicher Belange ist über die gesamte Bauzeit erforderlich.

Im Rahmen der Fernwärmeverlegung wird ein Datenkabel (Typ: CAT 7 Outdoor) mitverlegt. Dies wird in der Sandbettung der Fernwärmetrasse verlegt. Hierzu stimmen sich der AN und der AG im Vorfeld ab.
Dieses Kabel wird zu jedem Fernwärmehausanschluss und jedem vorgestreckten Fernwärmehausanschluss mitgezogen. Beim Fernwärmehausanschluss wird das Kabel durch die Ringraumdichtung des Vorlaufs in das Gebäude eingeführt und durch die Ringraumdichtung des Rücklaufs wieder aus dem Gebäude herausge- führt. Das Kabel wird vom Auftraggeber  (Stadtwerke) geliefert und eingebaut. Eine enbtsprechende Koordi- nierung ist einzurechnen.

Geplante Bauzeit
Mit den ausführenden Firmen wird vor Baubeginn ein gemeinsam abgestimmter Ablaufplan erstellt.
Die geplante Bauzeit erstreckt sich von Juni 2026 bis Ende November 2026.
Abstimmungen im Detail sind zwischen den Firmen eigenverantwortlich vorzunehmen.
Die Leistungszeiträume der Gewerke sind vor Baubeginn entsprechend zu präzisieren.

Ausführung
Die Besichtigung der Baustelle in Abstimmung mit dem Bauherren / Planer ist für die Angebotserarbeitung unbedingt erforderlich. Mit Abgabe des Angebotes bestätigt der Bieter, dass er die Örtlichkeiten und die Er- schließung besichtigt hat.

Nachforderungen sind insoweit ausgeschlossen, es sei denn, der Bieter konnte die Gegebenheiten nicht erkennen/ nicht einsehen. Besonderheiten der Zufahrt zur Baustelle für Hebzeuge sind zu prüfen.

Der Bauherr behält sich vor, Teilleistungen (Titel) gesondert zu vergeben.

Die Einhaltung der Bestimmungen über Verwendung normgerechter Baustoffe, Bauelemente etc. obliegt dem Auftragnehmer.
Der Einsatz einer Bauleitung oder eigene Sachkunde des Auftraggebers entlasten den Auftragnehmer nicht im Rahmen seiner Pflicht zur eigenverantwortlichen Vertragsdurchführung.

Die Unfallverhütungsvorschriften und Merkblätter der Bauberufsgenossenschaften sind einzuhalten.
Durch die vom Auftraggeber beauftragte Bauleitung werden in regelmäßigen Abständen Baubesprechungen durchgeführt.

Der Auftragnehmer ist verpflichtet, zu den festgesetzten Baubesprechungen und für die Dauer seiner Tätig- keit auf der Baustelle einen entsprechend sachverständigen, deutsch sprechenden Fachbauleiter (Montageleiter, Polier, Vorarbeiter) mit ausreichenden Entscheidungsbefugnissen und Vollmacht zu stellen.

Bei der Bauvorbereitung und Ausführung ist zu berücksichtigen, dass angrenzende Bebauungen und Anwoh- ner nicht unnötig beeinträchtigt werden und auf deren Belange Rücksicht genommen wird.

Lärmfreie Zeit: 19.00 bis 07.00 Uhr

Bei Unklarheiten zum Leistungsverzeichnis richten Sie bitte Ihre Anfragen an das:
  Ingenieurbüro energosun
  Herr Dipl.-Ing. Axel Thiemann
  Stettiner Straße 48, 17291 Prenzlau
  Tel.: 03984 / 69 26 947
  Mail: mail@energosun.de

## 2. Angaben zur Abrechnung
Folgende Angaben sind mit Rechnungslegung unbedingt erforderlich:

a)  Vollständiger Name und Anschrift des AN
b)  Rechnungsnummer und Rechnungsdatum des AN
c)  Rechnungsbezeichnung, wie Zwischen-, Teilschluss- oder Schlussrechnung
d)  Vollständige postalische Anschrift des Bauvorhabens bzw. der Wohnanlage oder des Gebäudes
e)  Angabe des Gewerkes

Alle Zwischenrechnungen einschließlich der Schlussrechnung sind kumulativ aufzustellen. Hierbei sind zwar vereinbarte Nachlässe, nicht aber Sicherheitseinbehalte, Skonti usw. abzuziehen.
Die zum Nachweis von Art und Umfang der Leistungen erforderlichen Unterlagen, wie Aufmassberech- nungen sind jeder Rechnung beizufügen.

Zur Schlussrechnung ist das komplette Aufmass einschließlich aller Nachweise im Original einzureichen.

Für die Abgrenzung der Kostenstellen sind die Tiefbauarbeiten getrennt nach Fernwärmetrasse und -hausan- schlüssen aufzumessen und abzurechnen. Die LV-Struktur gibt diese Trennung bereits vor.

Der Bereich Baustelleneinrichtung wird durch die Bauleitung prozentual auf die jeweiligen Medien verteilt.

## 3. Zusätzliche technische Vertragsbedingungen
Grundlagen
Soweit in diesen Bedingungen nichts Abweichendes geregelt ist, sind für die Ausführung der Arbeiten ein- schlägige Normen und technische Vorschriften in der jeweils gültigen Fassung einzuhalten.

Es gelten insbesondere:
-  Allgemeine Technische Vertragsbedingungen für Bauleistungen (ATV), VOB Teil C, DIN 18299 ff
-  AGFW-Arbeitsblätter FW 401 ff, die DIN EN 253, DIN EN 448, DIN EN 488, DIN EN 489, DIN EN 13941, DIN EN 14419, DIN EN 13480
-  Arbeits- und Merkblätter von AGFW, DVS-, VdTÜV, TÜV und/oder Technische Regeln nach TRBS, TRGS u. ä.
-  Richtlinie 2014/68/EU über Druckgeräte (DGRL)
-  Satzung der jeweiligen Kommune zum Schutz von Bäumen und anderen wertvollen Gehölzen; Merkblatt zum Schutz von Gehölzen auf Baustellen
Mit den Einheits- und Pauschalpreisen des Leistungsverzeichnisse sind, soweit nicht anders vereinbart, alle in den Leistungspositionen beschriebenen Leistungen unter Beachtung der jeweiligen Vorbemerkungen ab- gegolten.

Besondere Erschwernisse auf Grund örtlicher Besonderheiten (extreme Hanglagen, Pilgerschrittverfahren, Unzugänglichkeit) sind vor Beginn der Baudurchführung anzuzeigen und eine Vergütung zu vereinbaren.

Bauvorbereitung / Baubeginn
Vor Baubeginn hat sich der Auftragnehmer (AN) durch den Auftraggeber (AG) in die örtlichen Gegebenheiten der Baustelle einweisen zu lassen. Bei Erfordernis ist eine gemeinsame Trassenbegehung vorzunehmen. Es sind durch den AN erkennbare Schäden an Bauwerken, Anlagen und Einrichtungen in Form einer Beweis- sicherung in geeigneter Weise festzuhalten. Darüber hinaus ist ein Begehungsprotokoll mit allen Feststell- ungen und Festlegungen zu erstellen.
Die Unterlagen sind dem AG vor Baubeginn zu übergeben.

Der AN hat dem AG umgehend nach Auftragserteilung - spätestens jedoch zu Baubeginn - einen verbind- lichen Bauablaufplan zur Bestätigung vorzulegen und diesen nach Erfordernis fortzuschreiben. Die Verpflich- tung kann entfallen, wenn der AG auf die Erstellung des Ablaufplans verzichtet.

Zufahrten, Lager- und Stellplätze sowie Strom- und Wasseranschlüsse hat der AN herzustellen und die hierzu erforderlichen Genehmigungen einzuholen.
Die nachweisbaren Anschlusskosten werden unter Vorlage der Originalrechnung vergütet.

Mit der Ausführung darf erst nach Zustimmung der Eigentümer und nach Einholen der öffentlich rechtlichen Genehmigungen begonnen werden.

Der AN übernimmt für den Baubereich die Koordinierungspflicht auch für vom AG beauftragte oder betroffene Dritte, einzubeziehende Behörden, TÖB und Medienträger.

Betroffene Anlieger sind rechtzeitig vor Baubeginn durch den AN entsprechend der Vorgaben des AG zu unterrichten. Die Erschließung der anliegenden Grundstücke ist während der Bauarbeiten zu sichern. Notwendige Versorgungsunterbrechungen sind dem AG und den Anschlussnutzern rechtzeitig anzuzeigen und auf ein Minimum zu beschränken.

Netzabstellungen sind mind. 10 Tage im Voraus zu vereinbaren, bei umfangreichen Baumaßnahmen sind notwendige Abstellungen/Schalthandlungen des AG bereits im Ablaufplan zu benennen.

Bei getrennter Vergabe der Tiefbauarbeiten und der Rohrverlegungsarbeiten ist die zügige Abwicklung der Arbeiten der einzelnen Firmen ohne Unterbrechung erforderlich.

Die Übernahme der für die Rohrverlegung vorbereiteten Rohrgräben (einschließlich der Sandsohle) und Bau- gruben sowie die Freigabe zur Verfüllung nach erfolgter Einmessung sind schriftlich zu dokumentieren. Von der Übernahme bis zur Freigabe zur Verfüllung obliegt die Reinhaltung der betroffenen Rohrgräben und Bau- gruben dem AN Rohrbau.

Auf Verlangen des AG sind beigestellte Planen zur Baustellenkennzeichnung durch den AN fachgerecht anzubringen. Diese werden dem AN vor Baubeginn übergeben. Die Planen sind sorgfältig zu behandeln und zur Wiederverwendung einzulagern. Eine gesonderte Vergütung hierfür erfolgt nicht.

Gebühren
Gebühren werden auf Nachweis ohne Zulagen vergütet, sofern die erforderlichen Genehmigungen nicht bereits bereitgestellt wurden oder in den Ausschreibungsunterlagen gesonderte Regelungen getroffen sind. Der Aufwand für die Einholung von erforderlichen Genehmigungen ist in den Einheitspreis der entsprech- enden Leistungspositionen mit einzukalkulieren.
Zusätzliche Gebühren (z. B. Verlängerung VAO und Sondernutzungen) können nur dann berechnet werden, wenn der AG dafür die Ursache gesetzt hat.

Arbeitsanweisungen und Bauüberwachung
Der AG benennt einen Bauüberwacher / Baubeauftragten. Diesem obliegen in erster Linie Kontrolle und Überwachung der auftragsgemäßen Arbeitsausführung entsprechend der vorgegebenen Planung.
Die Verantwortung und Haftung des AN für die Ausführung seiner Arbeiten und die sich hieraus evtl. ergebenden Folgen werden durch den Einsatz dieser Bauüberwachung des AG nicht berührt.

Der AN hat ein Bautagebuch zu führen. Dieses ist dem AG wöchentlich vorzulegen. Das Bautagebuch muss alle Angaben enthalten, die für die Ausführung und Abrechnung von Bedeutung sein können:
-  Wetter, Temperaturen
-  Zahl, Art und Arbeitszeit der auf der Baustelle beschäftigten AK, Maschinen und Geräte
-  Art, Ort und Umfang der geleisteten Arbeiten mit wesentlichen Angaben über den Baufortschritt
-  Behinderung und Unterbrechung der Arbeiten
-  Arbeitseinstellung mit Angabe der Gründe
-  Unfälle u. sonstige wichtige Vorkommnisse
-  Nachweis der Kontrolle der Verkehrssicherung

Unfallverhütung und Verkehrssicherheit
Der AN ist allein verantwortlich für die Einhaltung der staatlichen und berufsgenossenschaftlichen Vor- schriften zum Arbeitsschutz und der Unfallverhütung sowie der allgemein anerkannten sicherheitstech- nischen und arbeitsmedizinischen Regeln.

Die Verkehrssicherungspflicht auf der Baustelle und den angrenzenden öffentlichen oder privaten Wegen, Zufahrten oder Plätzen, das Einholen von behördlichen Genehmigungen zum Betrieb oder zur Sicherung der Baustellen sowie das Aufstellen, Unterhalten und der Abbau der behördlich / gesetzlich vorgeschriebenen Beschilderung, Abschrankung und Beleuchtung obliegt dem AN sofern vom AG nicht ausdrücklich anders angeordnet. Die durchgeführten Kontrollen der Verkehrssicherung sind im Bautagebuch zu dokumentieren.

Der AN hat die öffentlich-rechtlichen Genehmigungen einzuholen, notwendige Anzeigepflichten wahrzu- nehmen und diese umgehend, spätestens jedoch zum Baubeginn dem AG zu übergeben.

Die Baustellensicherung ist auch während der Dauer einer Arbeitsunterbrechung aufrechtzuerhalten. Die Absicherung des Lagerplatzes / Baustellenlagers ist Leistung des AN (Bestandteil der Baustelleneinrichtung).

Die Baustellenordnung und der Notfallplan sind auf der Baustelle sichtbar auszuhängen, bei Baustellen ohne BE sind sie zusammen mit dem Bautagebuch auf der Baustelle vorzuhalten.

Schutz vorhandener Anlagen
Während der Bauausführung und bei Transporten auftretende Schäden, Störungen oder Unfälle sind vom AN unverzüglich dem AG sowie dem betroffenen Rechtsträger mitzuteilen. Maßnahmen zur Störungs- und Scha- densbeseitigung sind vom AN umgehend einzuleiten.

Werden im Zuge der Auftragserfüllung durch den AN Sicherheits-, Schutz- oder Warnanlagen entfernt oder außer Betrieb genommen, so sind bauzeitlich gleichwertige Ersatzmaßnahmen zu treffen. Der Ausgangszu- stand ist schnellstmöglich wieder herzustellen.

Technische Einrichtungen von Versorgungsanlagen müssen während der Ausführung geschützt werden und für ihren Zweck zugänglich sein.

Qualifikation des Unternehmens für Rohrleitungsbau
Das Unternehmen muss für den Rohrleitungsbau nach AGFW FW 601 zertifiziert sein.

Qualifikation von Herstellern und Lieferanten von Überwachungs- und Fehlerortungssystemen
Für die Qualitätssicherung der Hersteller/Lieferanten sind (normativ) Anhang F der DIN EN 14419 und FW 401-8 verbindlich.

Qualifikation des Muffenmontageunternehmens und des Muffenmonteurs
Fachbetrieb für Muffenmontagen an Fernwärmeleitungen mit Zertifizierung nach AGFW FW 605. Es ist i.d.R. der Muffenmonteur des vorgeschriebenen Rohrlieferanten einzusetzen. Dem AN obliegt der Abruf und die Koordinierung des Einsatzes des Muffenmonteurs. Dieser muss über die Prüfbescheinigung nach AGFW FW 603, Prüfbescheinigung nach DVS 2212-4 verfügen. Dem AN obliegt es zu kontrollieren, dass nur entsprechend qualifiziertes Personal auf der Baustelle zum Einsatz kommt. Er ist jedoch berechtigt auch eigenes, ausgebildetes und zugelassenes Muffenmonteurspersonal einzusetzen.

Qualifikationen für die Durchführung von Bauwerkssanierungen
Der eingesetzte Fachbetrieb muss nach Auftragsinhalt die notwendige Fachkunde durch Vorlage der Befähigungsnachweise, insb. den KMB-/ SIVV-/ Düsenführerschein für das eingesetzte Personal nachweisen.

Gefahrstoffe
Chemikalien, Stoffe, Zubereitungen und Erzeugnisse, in denen chemische Stoffe enthalten sind müssen nach der Verordnung (EG) Nr. 1907/2006 des Europäischen Parlaments und des Rates vom 18. Dezember 2006“ (REACH - Verordnung) bewertet sein. Dieses ist durch den Lieferanten dem AG mit einem aktuellen Sicherheitsdatenblatt nach REACH-Verordnung EG 1907/2006 nachzuweisen. Für Stoffe, für die kein Sicherheitsdatenblatt notwendig ist, müssen Informationen für einen sicheren Umgang bereitgestellt werden.

Eine Beurteilung nach TRGS 400 ist durch dem AN vorzunehmen. Dem AN obliegt die Kontrolle über das Vorliegen der Datenblätter sowie der Beurteilungen auf der Baustelle.

Ausführung der Rohrbauarbeiten
Material
Rohre und Rohrleitungsteile werden, sofern in der Leistungsbeschreibung keine andere Regelung enthalten ist, durch den AN geliefert.

Bei Übernahme hat der AN das gelieferte Material hinsichtlich Menge, Güte und Beschaffenheit zu über- prüfen. Die Materialnachweise sind vom Lieferanten zu übernehmen und der anzufertigenden Dokumentation beizufügen.

Materialbeistellung durch den AG
Einzelne Materialien wie Armaturen / Straßenkappen und Kleinschächte können durch den AG beigestellt und an den Werkhof des AN (Lagertour) bzw. auf die Baustelle geliefert werden. Ausgenommen sind Hilfsmaterialien u. a. für Druckproben, Installationsmaterial sowie Ziffern, Zeichen, Buchstaben, Leerfelder, Befestigungsmittel etc. für die Beschilderung. Kann die Materialübergabe wegen Abwesenheit des AN nicht erfolgen, so werden die Kosten des Rücktransportes und die nochmalige Anlieferung berechnet.

Sämtliche erhaltenen Materialien sind vom AN hinsichtlich Menge, Güte und Beschaffenheit zu überprüfen und auf den Warenbegleit- / Lieferscheinen schriftlich zu bestätigen. Der Auftragnehmer übernimmt für das beigestellte Material zwischen der Übergabestelle und dem Einbauort den An- und
Rücktransport.

Sofern keine Materiallieferung durch den AG frei Baustelle bzw. Werkhof des AN erfolgt, wird dieses ab Lager des AG beigestellt. Alle im Rahmen einer Lieferung mit ausgegebenen Gitterboxen, Flachpaletten sowie sonstige Transportbehälter sind Eigentum des AG und somit rückgabepflichtig.
Notwendige vom AG  ange- ordnete Materialtransporte können über das LV Stundenlohnarbeiten Gerätesätzen mit den entsprechenden Positionen vergütet werden.

Materiallagerung und -transport auf der Baustelle
Be- und Entladearbeiten von Rohren sind unter Aufsicht des AN durchzuführen, bei der die sachgemäße Be- handlung der Rohre zu überwachen ist.
Der AN hat geeignetes Personal für die Übernahme/Übergabe am Anlieferort zur Verfügung zu stellen. Beim Ent- bzw. Beladen sowie Einweisen des LKW ist nach vorheriger Abstimmung vom AN Unterstützung zu leisten.

Die Rohre dürfen beim Bewegen nicht aneinander schlagen. Das Absetzen auf Steinen, Werkzeugen usw. sowie das freie Abrollenlassen von Rohren sind zu vermeiden.

Der AN ist verpflichtet für Materiallieferungen einen geeigneten und befahrbaren Lagerplatz mit entsprech- ender Zufahrt und ausreichender Fläche einschl. der Aufstellflächen für Entladearbeiten zur Verfügung zu stellen. Das gilt insbesondere im öffentlichen Verkehrsraum wo der AN zusätzlich für entsprechende Sicherungsmaßnahmen (ggf. Verkehrsrechtliche AO) zu sorgen hat.

Für die Lagerung von Langgut ist der AN verpflichtet geeignete Lagerbohlen (Kunststoff oder Holz) in ausreichender Stückzahl vorzuhalten und auszulegen.
Müssen die Rohre Ã¼bereinander gelagert werden, so sind die Rohrlagen durch Kanthölzer oder Bohlen mit abgehobelten Kanten oder Gleichwertiges zu trennen.
Beschädigungen sind durch Abpolstern an den Auflagestellen, bzw. Festzurren gegen Lageveränderungen, vorzubeugen. Bei kalter Witterung ist wegen der Sprödigkeit des Rohrmaterials besondere Vorsicht geboten.

Die Rohre sind so zu lagern, dass Fremdstoffe nicht in die Rohre gelangen können und eine Beschädigung ausgeschlossen ist. Außer für Rohrmaterial ist die Materiallagerung im Baucontainer vorzusehen.

Fehlerhafte oder beschädigte Materialien dürfen in keinem Fall eingebaut werden.
Schäden sind vor der Beseitigung mit dem AG zu bewerten und zu beseitigen. Der Auftragnehmer haftet für alle Schäden, die sich durch Verwendung fehlerhafter oder beschädigter Materialien ergeben sowie für Materialverlust.
Vor dem Absenken in den Rohrgraben ist nochmals der Zustand der Rohre zu kontrollieren. Werden schadhafte Teile eingebaut, so gehen Ersatzlieferungen und Aufwendungen für den Aus- und Einbau zu Lasten des AN.

Mit Übergabe/Übernahme geht die Gefahr des Untergangs und der Verschlechterung auf den AN über.

Materiallieferungen durch den Auftragnehmer
Der AN weist entsprechend der Anforderung durch den AG für die zu liefernden Materialien die Ursprungs- quelle in der geforderten Form wie Zertifikate, Lieferscheine, Abnahmeprüfzeugnis u.dgl. sowie die Lieferantenrechnung nach.

Materialrückgaben
Nichtverbautes, beigestelltes Lagermaterial ist an den AG unter Vorlage eines vom Bauüberwacher / Baube- gleiter bestätigten Materialrückgabebeleges zurückzuführen.

Das rückgeführte Material muss in einem verwendbaren, sauberen Zustand sein.

Schweißarbeiten
Die Schweißarbeiten müssen in jedem Fall den anerkannten Regeln der Technik  gemäß Vorgaben der Werknorm FW1 und der Auswahl nach Leistungsverzeichnis entsprechen. Die Prüfung der Nähte ist nach dieser Regel durchzuführen, die terminliche Abstimmung zum Einsatz der vom AG benannten Prüfer obliegt dem AN.

Der AN darf für Arbeiten des AG nur Schweißer einsetzen, die ihre Eignung durch Prüfungen gemäß DVGW AB GW 330 für Kunststoff-Schweißungen und EN 287-1 für Stahlschweißungen nachgewiesen haben.

Die Arbeiten der Schweißer sind durch solche Aufsichtskräfte des AN zu überwachen, die in der Lage sind, alle zur Ausführung einer sachgemäßen Schweißarbeit erforderlichen Maßnahmen anzuordnen und die güte- gerechte Ausführung zu beurteilen.

Der AN stimmt sich mit dem benannten Prüfer zu den Terminen der Prüfung ab, übernimmt die Original- protokolle und fügt diese der Dokumentation bei. Der AG erhält mit der Abrechnung des Prüfers zeitnah zur durchgeführten Prüfung das Duplikat des Prüfprotokolls zur Kenntnisnahme.

Muffenmontagearbeiten
Sämtliche Materialien und Produkte für die Muffenmontage sind trocken, frostfrei, vor direkter Sonnenein- strahlung und vor dem Zugriff Dritter geschützt zu lagern.
Insbesondere ist bei Schaumkomponenten eine freie Materiallagerung auf der Baustelle nicht gestattet. Ent- sprechende Verwahrungsmaßnahmen sind mit der ausführenden Muffenmontagefirma abzustimmen.

Der AG behält sich vor, eine Muffe vor Montagebeginn zur Probe herstellen und prüfen zu lassen.

Die Dichtigkeit für Schrumpf- und Schweißmuffen ist durch eine Luftdruckprobe mit 0,3 bar, Prüfzeit ca. 3 Minuten und Abseifen gemäß AGFW-Merkblatt 602 nachzuweisen.

Auf dem PE-Muffenrohr sind die Prüfnummer (Prägestempel) der Muffe sowie der Name des Muffenmonteurs dauerhaft anzubringen. Die KMR - Rohre sind auf dem PE Mantelrohr analog zur EN 253 und FW 401, Teil 3 dauerhaft zu kennzeichnen (Hersteller, Typ, PE-Material, MFRIndex, EN 489).

Für jede Muffe ist ein Prüfprotokoll bei der Montage zu erstellen, auf der Baustelle vorzuhalten und mit der Dokumentation vorzulegen.

Fehlerortungssystem
Es ist eine Kaltmessung bei Inbetriebnahme durchzuführen und in dem Messprotokoll zu doku- mentieren.

Die Kaltmessung obliegt der Eigenüberwachung des AN, dieser hat den AG zur Durchführung einzuladen und die Messprotokolle zur Inbetriebnahme vorzulegen, diese werden Bestandteil der Dokumentation.

Die Warmmessung wird durch den AG selbst ausgeführt und gilt bei erfolgreicher Durchführung als Abnahmebescheinigung für das Überwachungssystem. Der AN erhält ein Protokoll für seine Unterlagen.

Rohrstatik
Durch den Rohrlieferanten wird die Rohrstatik für den Teil KMR erstellt / überprüft.
Mit der Dokumentation ist die revidierte Rohrstatik bzw. die Bestätigung der Verlegung gemäß Planungsstatik zu übergeben. Notwendige Berechnungen weiterer Leitungsabschnitte (kanalverlegt, Gebäude etc.) sind nach den Festlegungen des LV auszuführen.

Dem AN obliegt die Bestätigung der Verlegung nach Planungsunterlagen z. B. als Revision auf dem Verlege- plan des KMR-Lieferanten. Bei Änderungen der Planung in der Bauphase ist der AN für die Organisation und Zusammenstellung der erforderlichen Unterlagen verantwortlich.

Für die Vorwärmung hat der AN die Nachweise entsprechend Planungsvorgaben zu erbringen.

Für selbst gewählte Materialien, wie Lager und Befestigungen sowie Tragkonstruktionen, Leitungen in Bau- werken und Gebäuden (Statik durch AN), sind die Nachweise zu den Planungsvorgaben zu erbringen und der Enddokumentation beizufügen.

Demontagen
Alle Demontagepositionen beinhalten das Zerlegen in und Abtransportieren in entsorg- bzw. verwertbaren Teilen. Über die Wiederverwendung bzw. Bereitstellung zur Wiederverwendung von Anlagen / -Teilen entscheidet der AG.
Nicht zur Wiederverwendung vorgesehene und nicht besonders überwachungsbedürftige Ausbaumaterialien gehen in das Eigentum des AN über und sind von diesem einer Verwertung zuzu- führen. Erlöse aus der Verschrottung sind in die Einheitspreise der Demontagepositionen einzukalkulieren. Notwendige Transporte der Ausbaustoffe sind mit den Demontagepositionen abgegolten.

Umweltschutz und Abfallentsorgung
Der Auftragnehmer hat neben der „Richtlinie zum Umgang mit künstlichen Mineralfasern und asbesthaltigen Baumaterialien innerhalb von Baumaßnahmen“ die einschlägigen rechtlichen Vorschriften, insbesondere die des Kreislaufwirtschaftsgesetzes, der Abfallnachweisverordnung, der Gewerbeabfallverordnung, der Depo- nieverordnung, der Altölverordnung, des Wasserhaushaltgesetzes und der Gefahrgutverordnung Straße zu erfüllen.

Verunreinigungen von Böden, Gewässern, Gebäuden und Anlagen sind auszuschließen. Aufgetretene Um- weltschäden sowie die Überschreitung gesetzlicher Grenzwerte sind dem AG unverzüglich mitzuteilen.

Die Entsorgung von gefährlichen Abfällen bedingt die Beachtung und Durchführung des elektronischen Nach- weisverfahrens zwischen Abfallerzeuger, Beförderer und Entsorger. Bei Arbeiten in Wohngebieten sind zur Einhaltung der Forderungen des Immissionsschutzgesetzes lärmgeminderte Geräte zu verwenden.

Abfälle sind umweltgerecht zu verwerten. Bei kontaminierten oder sonstigen besonders zu entsorgenden Ausbaustoffen (gefährlicher Abfall) ist der Entsorgungsweg über den Beauftragten des AG abzustimmen. Der AG stellt die Behältnisse zur Übernahme und übernimmt die Entsorgungs- und Transportkosten direkt. Aus- bau und Ladeleistungen obliegen dem AN und sind in den Vergütungen für Demontagepositionen enthalten.

Der AN verpflichtet sich, die im Zusammenhang mit dem Auftrag anfallenden Abfälle und Reststoffe sowie demontierten Anlagen und Anlagenteile einer ordnungsgemäßen Entsorgung gemäß den Vorgaben des AG zuzuführen.

Bei unsachgemäßem Verbringen von Abfällen durch den AN, sind alle damit zusammenhängenden Folge- kosten (Rücktransporte, evtl. Schadensbeseitigung, Umweltschutzauflagen und dergleichen) durch diesen zu tragen.

Einmessung
Wenn in der Bestellung nichts anderes vereinbart ist, erfolgt die Einmessung errichteter Anlagen durch den AN. Eingemessen wird bei offenem Rohr- oder Kabelgraben.

Bei Ausbau von Leitungsabschnitten sind die Kappungs- / Trennstellen zum verbleibenden Bestand ebenfalls einzumessen.

Dem Vermesser sind die notwendigen Informationen zur verlegten Leitung (Material, Armaturen etc.) zu übergeben. Die Einmessunterlagen sind durch den AN innerhalb von 10 Tagen nach Inbetriebnahme / Fertig- stellung bzw. Übergabe der Einmesspläne zusammen mit den Sachdaten (Armaturenliste, Isometrie oder  Grundrisszeichnung im Bauwerk oder Gebäude verlegter Abschnitte, revidierte Isometrie Grabenverlegung) sowie der revidierten Verlege- und Schleifenpläne unter Nutzung der Zuarbeiten des Rohrlieferanten an den AG zu übergeben.
Zur Inbetriebnahme sind mindestens handrevidierte Pläne vorzulegen.

Die Bestandunterlagen sind auf der Grundlage der Vermessungsvorschrift der Stadtwerke Prenzlau zu erstellen.

Fertigstellung und Abnahmepflicht
Der AN hat sein Abnahmeverlangen rechtzeitig dem AG anzuzeigen.
Die Abnahme durch den AG erfolgt grundsätzlich erst nach mangelfreier Abnahme durch die zuständigen Behörden, den TÜV oder andere zuständige öffentliche Stellen, soweit eine derartige Abnahme ganz oder teilweise erforderlich ist.

Der AN hat zur Abnahme die Bestätigungen betroffener Eigentümer über die mangelfreie Ausführung vorzu- legen (Freistellungserklärung).

Dokumentation
Vor der Abnahme hat der AN die Dokumentation nach vorgegebener Gliederung zur Freigabe beim AG einzureichen. Sofern erforderlich, sind die Anforderungen der Fernwärme einschließlich der weitergehenden Regelungen der DIN EN 13840 für Anlagen nach DGRL zu berücksichtigen.

Über die fachspezifischen Inhalte hinaus sind generell zu übergeben:
-  Freistellungserklärung von Betroffenen
-  Lieferscheine/Zertifikate für durch den AN geliefertes Material zum Nachweis der Güteforderungen
-  Prüfprotokolle (sofern zutreffend: z. B. Tragfähigkeitsprüfung, Auszugsprotokolle) - Ergebnisse der Eigen- und Fremdüberwachung
-  Entsorgungsnachweise
-  Bautagebuch
-  Beweissicherung des Zustandes vor Baubeginn
-  Dokumentation ausgebauter Anlagen / Leitungsabschnitte mind. durch Lageplaneintrag / Foto
-  Fotodokumentation der Baudurchführung

Aufmaß und Abrechnung
Aufmaße werden von AN und AG nach Möglichkeit gemeinsam entsprechend dem Fortgang der Leistungen erstellt. Die Arbeitsleistungen sind vom AN in Skizzen so festzuhalten, dass Art, Umfang und Örtlichkeit der Leistung zu ersehen sind.

Ist eine gemeinsame Leistungsfeststellung nicht möglich, ist die ausgeführte Leistung auf geeignete Weise (z. B. Fotodokumentation) prüfbar durch den AN nachzuweisen. Abrechnungen müssen kumulativ, nachvoll- ziehbar und vollständig sein. Nach Abstimmung mit dem AG ist die Abrechnung nach Zeichnung zulässig.

Rohrleitungen und Isolierungen sind von Schweißnaht zu Schweißnaht aufzumessen. Bögen, Armaturen, Kompensatoren, Flansche, T- und Reduzierstücke werden als Einzelstücke aufgenommen und vergütet.

Zuschläge
Arbeiten außerhalb der Regelarbeitszeit (werktags 6.00 Uhr – 20.00 Uhr) werden nach Leistungsverzeichnis Stundenlohnarbeiten / Sätze / Sonstiges vergütet.
Zuschläge werden nur vergütet, wenn entsprechende Leistungen durch den AG ausdrücklich verlangt wer- den. Die nach Zeit abzurechnenden Leistungen sind gegenüber dem AG detailliert zu belegen.

Die Sondergenehmigungen für Sonntags-/Feiertags- und Nachtarbeit sind vom AN einzuholen.

- Ende der zusätzlichen Technischen Vertragsbedingungen -

## GEW 10: Fernwärme 1.BA
Datum: 23.02.2026

### Bereich 1 Bauvorbereitende Maßnahmen

#### Abschnitt 1.1 Bauvermessung / Werkplanung

**1.1.10 Trassenabsteckung**
*** Pauschalposition
Neue Rohrleitungstrasse nach den vom AG übergebenen Plan- unterlagen im Gelände einmessen und abstecken
Menge: 1,000 psch

**1.1.20 Isometrieplan**
*** Pauschalposition
Isometrieplan, DIN A0 mit sämtlichen Einzellängen, Bögen, Reduzierungen, Abzweigen, Absperrarmaturen usw. sowie der Bezeichnung der Schweißnähte.
Dieser Plan wird neben dem örtlichen Aufmaß zur Abrechnungs- grundlage.
In einfacher Originalausfertigung sowie als dxf- oder dwg-Datei auf Datenträger.
Menge: 1,000 psch

**1.1.30 Rohrstatik**
*** Pauschalposition
Erstellen der herstellerspezifischen Rohrstatik, mit Auslegung aller erforderlicher Dehnungsbögen oder -versprünge sowie Dimensionierung der Dehnungspolster.
Menge: 1,000 psch

#### Abschnitt 1.2 Stundenlohnarbeiten Tiefbau

*Hinweis: Hinweise*
Vorbemerkung
Im Stundenlohn sind Arbeiten nur auf besondere Anordnung des Auftraggebers oder seines Bevollmächtigten auszuführen und auf täglichen Stundenlohnzetteln in doppelter Ausführung nach- zuweisen.

Die Anzahl der aufgeführten Stunden ist geschätzt.
Ansprüche aus Mehr- oder Minderleistungen oder wegen Fort- fall der Position können nicht gestellt werden.

Geleistete Lohnstunden werden mit den angebotenen Verrech- nungssätzen vergütet, in die alle Lohn- und Gehaltskosten, Ge- meinkostenanteile einschl. der Sozialkassenbeiträge und ver- mögenswirksame Leistungen sowie Winterbauumlagen einzu- rechnen sind.

Zuschläge für Nacht-, Wochenend- und Feiertagsarbeit sind nicht mit einzubeziehen. Sie sind im Bedarfsfall gesondert zu vereinbaren.

Der Bieter erklärt:
Die nachfolgend angebotenen Verrechnungssätze sind unter Beachtung der preisrechtlichen Vorschriften ermittelt worden.
Sie gelten unabhängig von der Anzahl der geleisteten Stunden.

**1.2.10 Stundenlohn Meister zum Nachweis**
Menge: 30,000 h
Kostengruppen nach DIN 276-1 2008: 419

**1.2.20 Stundenlohn Facharbeiter, Baumaschinenführer zum Nachweis**
Stundenlohn Monteur zum Nachweis
Menge: 40,000 h
Kostengruppen nach DIN 276-1 2008: 419

**1.2.30 Stundenlohn Helfer zum Nachweis**
Stundenlohn Helfer / Tiefbauhelfer zum Nachweis
Menge: 40,000 h
Kostengruppen nach DIN 276-1 2008: 419

**1.2.40 Kleinbagger zum Nachweis**
Kleinbagger, bis ca. 2,0 t zum Nachweis
Menge: 20,000 h
Kostengruppen nach DIN 276-1 2008: 419

**1.2.50 Mobilbagger zum Nachweis**
Mobilbagger, bis ca. 24 t zum Nachweis
Menge: 20,000 h
Kostengruppen nach DIN 276-1 2008: 419

**1.2.60 Radlader zum Nachweis**
Radlader, Schaufelinhalt 0,6 m³ zum Nachweis
Menge: 20,000 h
Kostengruppen nach DIN 276-1 2008: 419

**1.2.70 Verdichtungsgeräte zum Nachweis**
Menge: 20,000 h
Kostengruppen nach DIN 276-1 2008: 419

**1.2.80 LKW**
LKW, ca. 8 - 12 to Nutzlast zum Nachweis
Menge: 20,000 h
Kostengruppen nach DIN 276-1 2008: 419

### Bereich 2 Wasserhaltung

#### Abschnitt 2.1 Wasserhaltung

**2.1.10 offene Wasserhaltung einrichten**
Anlage zur offenen Grundwasserhaltung in den Rohrgräben lief- ern, montieren und wieder entfernen, inkl. aller erforderlicher Materialien und Geräte,
ausreichend bemessen zur sicheren Trockenhaltung der Rohr- gräben.
Anlage besteht aus Tauchkörperpumpen mit automatischer Schaltung, Anschlussleitung an Regenwasserschacht sowie elektrischen Anschlüssen,
abzuleitende Wassermenge 20 l/s,
einleiten in Schmutzwasserkanal,
maximale Entfernung zur Vorflut: 40 m
Pumpensumpf durch Einbau eines Schachtringes unterhalb der Rohrgrabensohle herstellen und wieder zurückbauen
Menge: 1,000 Stck
Kostengruppen nach DIN 276-1 2008: 431

**2.1.20 offene Wasserhaltung 2 Wochen betreiben**
Anlage zur offenen Grundwasserhaltung in den Rohrgräben vor- halten und für 2 Wochen betreiben
Menge: 1,000 Stck
Kostengruppen nach DIN 276-1 2008: 431

**2.1.30 offene Wasserhaltung eine weitere Woche betreiben**
Anlage zur offenen Grundwasserhaltung in den Rohrgräben vor- halten und für eine weitere Wochen betreiben
Menge: 1,000 Stck
Kostengruppen nach DIN 276-1 2008: 431

### Bereich 3 FW - Versorgungsleitung

#### Abschnitt 3.1 Erdarbeiten

*Hinweis: Hinweis*
Die Erschwernisse beim Lösen des auszukoffernden Materials und beim Einbau der ungebundenen Trag- und Frostschutz- schichten sowie der Bodenverbesserung durch vorhandenene Schiebergestänge, Ver- und Entsorgungsleitungen, Schacht- bauwerke, Kabel und sonstige Einbauten sind in den Positionen zu berücksichtigen und werden nicht zusätzlich vergütet.
Im Bereich von Baumwurzeln sind die Erdarbeiten schonend auszuführen ohne Beschädigung der Wurzeln.
Durch den Rückbau des Straßenkoffers ergibt sich eine Minder- überdeckung der bestehenden Versorgungsleitungen. Die Lei- tungen sind unter Betrieb.
Die Befahrung der Leitungstrassen darf nur mittels Abdeck- ungen zur Lastverteilung durchgeführt werden.
Diese Absicherungsmaßnahmen und die Kennzeichnung der Trassen ist Angelegenheit des AN und wird nicht gesondert ver- gütet.
Für die einzubauenden Materialien sind die Eignungsprüfun- gen und Gütenachweise vor Beginn der Maßnahme vorzulegen.
Kontrollprüfungen der Verdichtung im Rahmen der Eigenüber- wachung gemäß ZTV-SoB-StB und ZTV-E-StB sind zu erbrin- gen und dem Auftraggeber vorzulegen.

Die Massen sämtlicher Aushub- oder Verfüllungspositionen werden nach Abtragsprofilen bzw. Auftragsprofilen ermittelt und sind mittels Vermesseraufmaß gemeinsam mit dem AG zu dokumentieren und nachzuweisen.

Stillstandszeiten für baubegleitende archäologische Untersuch- ungen sind einzukalkulieren.

**3.1.10 Rohrgräben und Baugruben**
Boden der Bodenklasse 3-5 DIN 18300 profilgerecht abtragen, laden, fördern, zur Lagerfläche transportieren und zur Wieder- verwendung lagern,
max. Transportentfernung 500 m.
Anlegen von Haufwerken gemäß Haufwerkszuordnung (siehe Gewerk 02) mit je 500 m³ Volumen zur Deklarationsanalytik.
Aushubtiefe nach Mindestüberdeckung 90 cm (Grabenprofil) bis 1,50 m gemessen ab Zwischensohle nach Auskofferung der Straße bzw. nach Abtrag des Oberbodens
Menge: 710,000 m³
Kostengruppen nach DIN 276-1 2008: 429

**3.1.20 Rohrgräben: Zulage für Boden schuttdurchsetzt**
Zulage auf die Vorpositionen für Boden schuttdurchsetzt
Menge: 200,000 m³
Kostengruppen nach DIN 276-1 2008: 429

**3.1.30 Rohrgräben: Zulage für Handschachtung**
Zulage für die Vorpositionen für Ausführung in Handschachtung
Menge: 10,000 m³
Kostengruppen nach DIN 276-1 2008: 429

**3.1.40 Grabenverbau herstellen**
Verbau für Leitungsgräben gem. DIN 4124 nach Wahl des AN entsprechend statischen, konstruktiven und bautechnischen Erfordernissen herstellen und nach Einbau der Leitung mit dem Zufüllen des Grabens fortschreitend zurückbauen.
Erschwernisse durch kreuzende Hindernisse sind einzukalku- lieren.
Abgerechnet wird nach verbauter Fläche aus der Länge in der Achse des Verbaus. Grabentiefe über 1,00 bis 1,75 m,
Menge: 100,000 m²

**3.1.50 Planum herstellen**
Planum herstellen in Leitungsgräben.
Zulässige Abweichung von der Sollhöhe +/- 2 cm.
Menge: 340,000 m²

**3.1.60 Sandbettung**
nichtbindigen, steinfreien Sand oder Feinkies liefern, als Auf- lager für Rohrleitungen in Gräben und Baugruben einbringen, Auflagerbreiten gem. DIN EN 1610, nach Einbau der Rohrlei- tungen Material bis 10 cm über Rohrscheitel einbauen und von Hand verdichten
Menge: 160,000 m³
Kostengruppen nach DIN 276-1 2008: 429

**3.1.70 Verfüllen und Verdichten**
Rohrgäben lagenweise mit wiederverwendbaren zwischengela- gertem Boden verfüllen,
Boden vom Lagerplatz anfahren und in Rohrgraben einfüllen, die einzelnen Lagen ordnungsgemäß verdichten,
Lagenhöhe 20 cm, Verdichtungsgrad mind. dPr = 0,98, gem. DIN EN 1610, der Verdichtungsgrad ist stichprobenartig nachzu- weisen
Menge: 560,000 m³
Kostengruppen nach DIN 276-1 2008: 429

**3.1.80 Verfüllen und Verdichten, Mehrpreis Liefersand**
Mehrpreis auf die Vorposition für Verfüllung der Rohrgäben mit Liefersand, einschl. Anlieferung
Menge: 280,000 m³
Kostengruppen nach DIN 276-1 2008: 429

**3.1.90 Trassenwarnband**
Trassenwarnband mit enstprechender Kennzeichnung, Einbau 20 cm über der Medienleitung liefern und verlegen
Menge: 440,000 m

#### Abschnitt 3.2 Rohrleitungen / Zubehör Fernwärme Haupttrassen

*Hinweis: Hinweise*
Die Bestellung des nachfolgend beschriebenen Rohrmaterials hat anhand der zuvor zu erstellenden Werk- und Montagepläne zu erfolgen, nicht anhand des LVs.

*Hinweis: Vorbeschreibung Kunststoffmantelrohr*
Werkseitig vorisoliertes Verbundrohrsystem, bestehend Stahl- medienrohr und PE-HD-Mantelrohr, welche durch einen PUR-Hartschaum kraftschlüssig miteinander verbunden sind. Zur direkten, kanalfreien Erdverlegung entsprechend den Anforder- ungen der EN 253, EN 448, EN 488, EN 489, sowie den AGFW- Richtlinien der jeweils aktuellen Fassung. Hersteller zertifiziert nach ISO 9001, ISO 14001 und EHP/001 in der jeweils aktu- ellen Fassung.
Mindestlebensdauer 30 Jahre bei +140 °C Betriebstemperatur. Lieferbar in Nennweiten von DN 20 bis DN 1200, in Stangen mit einer Standardlänge von 6 m, 12 m, oder 16m.
Sämtliche KMR-Systeme und Formteile sind sowohl für den Ein- satz im Fernwärme- als auch im Fernkältebereich lokalisieren.

Medienrohr
Variante I
-  längsnahtgeschweißtes Stahlrohr, Werkstoff P235GH, P235 TR1 oder P235 TR2; Maße und Gewichte gemäß EN 10217-1, 10217-2 und EN 10217-5
-  Mindestwandstärken entsprechend EN 253 oder AGFW FW 401 Teil 3, Tab. 2
-  Reinheitsgrad SA2 nach ISO 850/1.
-  Schweißnahtfaktor V=1, mit Abnahmeprüfzeugnis EN 10204 3.1b
-  um die Haftkraft des Polyurethan-Hartschaumes (PUR) zu vergrößern, wird die Außenfläche des Stahlrohres durch Sandstrahlen bis zum ersten Reinheitsgrad gereinigt
-  Anschweißenden des Stahlmedienrohres mit Schweißfasen ab Wandstärke > 3,2 mm
-  Mindestwandstärken entsprechend EN 253 oder AGFW FW 401 Teil 3, Tab. 2
-  Reinheitsgrad SA2 nach ISO 850/1.

Wärmeisolierung
-  Wärmedämmung besteht aus Polyurethan-Hartschaum (PUR), der den Raum zwischen beiden Rohren auf der ganzen Länge homogen ausfüllt gemäß EN 253
-  Wärmeleitfähigkeit  0,0268 w/mK
-  min. Gesamtdichte 60,00 kg/m3
-  Druckfestigkeit radial 0,30 MPa
-  Temperaturbeständigkeit 152,00 ºC
-  Mediumrohrenden bis DN 200 150 mm unisoliert, ab DN 250 220 mm unisoliert

Mantelrohr
-  gemäß DIN EN 253 aus Polyethylen hoher Dichte PE 100 (PE-HD)
-  nahtlos extrudiert
-  schweißbar
-  Dichte 950 kg/m3
-  Obere Plastizitätsgrenze 19 MPa
-  Bruchdehnung min. 350 %
-  alle Rohre coronabehandelt

Leckwarnsystem in den Rohrleitungen
Die Montage des Leckwarnsystems darf nur von Monteuren vorgenommen werden, die nach AGFW - Arbeitsblatt FW 603 zertifiziert sind.
Zur exakten Ortung von Feuchtstellen in der Dämmung oder von Drahtabrissen sind verbindliche Revisionspläne der Leitungsverlegung bei jedem Leckwarnsystem unerlässlich. Die vorisolierten Produkte von ZPUM sind standardmäßig mit dem nordischen System zur Lecküberwachung ausgerüstet.
Die vorisolierten Rohre und Formstücke werden mit dem „Nordischen Leckwarnsystem“ ausgestattet.

Die Überwachungsdrähte werden je nach Einbauvorschrift in den Isolierraum längs zum Rohr eingebracht und können den Ort der Leckage entsprechend ihrer Systemspezifik bestimmen.

Verlegung
Im bauseits ausgehobenen Graben auf Unterlagen (z.B. Hart- schaumbalken, Sandsäcken, Kanthölzer o. ä.) nach dem Verle- geplan ausrichten und verschweißen.

Bis zum Abschluss der Dämm- und Dichtarbeiten der Verbin- dungsmuffen durch das Nachisolierunternehmen ist für die Ent- wässerung und Freihaltung der Rohrgräben zu sorgen. Hart- schaumbalken und Sandsäcke können im Erdreich verbleiben, Kanthölzer müssen vor dem Einsanden entfernt werden. Die Verlegevorschriften des Lieferanten sind genauestens zu be- achten.

Die Dämm- und Dichtarbeiten der Verbindungsmuffen sowie Verdrahtung und Einmessung der Systemüberwachung und das Setzen der Dehnungspolster bei Richtungsänderungen und an Abzweigen erfolgt durch geprüfte Nachisolierunternehmen (nach FW 605) und geprüfte Monteure (nach FW 603).

Für die Bestellung des Materials sind die vom Auftragnehmer (Rohrleitungsbauunternehmen) erstellten örtlichen Aufmaße und Montagepläne maßgeblich. Eventuell anfallender Rohrverschnitt ist mit in den EP einzurechnen.

Vor dem Verfüllen erfolgt eine Besichtigung der Rohrtrasse durch den Auftraggeber oder durch einen von ihm Beauftragten.

Die Planung basiert auf dem Fabrikat ZPUM.
------------------------------------------------------------------------------
Liefernachweis:
KMR-Service GmbH
Gewerbepark 3
17039 Trollenhagen

Tel:  0395 / 4555 86 40
Fax:  0395 / 4555 86 49
e-Mail:  info@kmr-service.de

oder gleichwertig:'....................'

**3.2.10 Kunststoffmantelrohr DN 80/200 mm**
Kunststoffmantelrohr, geschweißt nach EN 10217, EN 253 Länge 6/12 m
DN 80/200 mm (88,9x3,2/200)

einschl. Herstellen der Rohrverbindungen durch Schweißen liefern und montieren
Menge: 30,000 m

**3.2.20 Kunststoffmantelrohr DN 250/500 mm**
Kunststoffmantelrohr, geschweißt nach EN 10217, EN 253
Länge 6/12 m
DN 250/500 mm (273,0x5,0/500)

einschl. Herstellen der Rohrverbindungen durch Schweißen liefern und montieren
Menge: 410,000 m

**3.2.30 zusätzlicher Trennschnitt DN 80**
zusätzlicher Trennschnitt wegen nicht zu umgehender Fremd- leitungen oder -rohre für Kunststoffmantelrohr,
DN 80/200 mm (88,9x3,2/200)
einschl. Entfernen der PUR-Schaumisolierung.
einschl. Herstellen der Rohrverbindungen durch Schweißen
Menge: 2,000 Stck

**3.2.40 zusätzlicher Trennschnitt DN 250**
zusätzlicher Trennschnitt wegen nicht zu umgehender Fremd- leitungen oder -rohre für Kunststoffmantelrohr,
DN 250/500 mm (273,0x5,0/500)
einschl. Entfernen der PUR-Schaumisolierung.
einschl. Herstellen der Rohrverbindungen durch Schweißen
Menge: 4,000 Stck

**3.2.50 Mehrpreis für das Einfädeln DN 250**
Mehrpreis für das Einfädeln der Kunststoffmantelrohrleitung, Mantelrohr-Außendurchmesser 500 mm, unter vorhandene Lei- tungen und Kabel.
Menge: 4,000 Stck

*Hinweis: Vorbeschreibung KMR-Bogen*
Formteil als Bogen passend zu vorbeschriebenen KMR-System.
Hergestellt gemäß EN 448.
Die Schenkellänge beträgt standardmäßig 1m x 1m, ab DN 300 1,5m x 1,5m.
Alternativ werden Schenkellängen von 1m x 1,5m angeboten, maximal sind Schenkellängen von 2m x 2m möglich.

Mediumrohr
kaltgebogen (ab DN 300 mit Einschweißbogen nach DIN 2605)
bzw. mit Einschweißbogen nach DIN 2605

Variante I
-  längsnahtgeschweißtes Stahlrohr, Werkstoff P235GH, P235 TR1 oder P235 TR2; Maße und Gewichte gemäß EN 10217-1, 10217-2 und EN 10217-5
-  Mindestwandstärken entsprechend EN 253 oder AGFW FW 401 Teil 3, Tab. 2

**3.2.60 KMR-Bogen 90° DN80/200 mm**
KMR-Bogen 90° DN80/200 mm
Schenkellänge 1m x 1m

einschl. Herstellen der Rohrverbindungen durch Schweißen liefern und montieren
Menge: 2,000 Stck

**3.2.70 KMR-Bogen 90° DN250/500 mm**
KMR-Bogen 90° DN250/500 mm
Schenkellänge 1,2m x 1,2m

einschl. Herstellen der Rohrverbindungen durch Schweißen liefern und montieren
Menge: 10,000 Stck

**3.2.80 KMR-Bogen 90° DN250/500 mm**
KMR-Bogen 90° DN250/500 mm
Schenkellänge 1,2m x 2m

einschl. Herstellen der Rohrverbindungen durch Schweißen liefern und montieren
Menge: 2,000 Stck

**3.2.90 Montagebogen, DN 250**
Montagebogen, DN 250
(die zugehörige Bogenschrumpfmuffe ist in separater Position ausgeschrieben)

einschl. Herstellen der Rohrverbindungen durch Schweißen liefern und montieren
Menge: 2,000 Stck

*Hinweis: Vorbeschreibung KMR-P-Abzweig*
Formteil als Parallelabzweig passend zu vorbeschriebenen KMR-System.
Hergestellt nach EN 448 passend, Abzweigleitung unter 90° und parallel von der Hauptleitung abgehend, Wanddicken gemäß Rohrstatik.

Mediumrohr
Variante I
-  längsnahtgeschweißtes Stahlrohr, Werkstoff P235GH, P235 TR1 oder P235 TR2; Maße und Gewichte gemäß EN 10217-1, 10217-2 und EN 10217-5
-  Mindestwandstärken entsprechend EN 253 oder AGFW FW 401 Teil 3, Tab. 2

Variante II
-  nahtloses Stahlrohr, Werkstoff P235GH, P235 TR1 oder P235 TR2; Maße und Gewichte gemäß EN 10216-1 oder  10216-2
-  Mindestwandstärken entsprechend EN 253 oder AGFW FW 401 Teil 3, Tab. 2

Abzweige werden je nach statischen Anforderungen oder auf Wunsch in folgenden Varianten geliefert (Stahl/ PE-HD-Mantel):

(W/E): Stahlrohr-Abzweig - Schweiß-T-Stück nach EN 10253 Typ A Reihe 2

PE-HD-Mantel - PE-HD- Abzweigrohr im Extrusionsverfahren mit PE-HD-Hauptrohr verschweißt

**3.2.100 KMR-P-Abzweig, DN 250/500 mm auf DN 32/140 mm**
Parallelabzweig, DN 250/500 mm auf DN 32/140 mm

einschl. Herstellen der Rohrverbindungen durch Schweißen liefern und montieren
Menge: 2,000 Stck

**3.2.110 KMR-P-Abzweig, DN 250/500 mm auf DN 40/140 mm**
Parallelabzweig, DN 250/500 mm auf DN 40/140 mm

einschl. Herstellen der Rohrverbindungen durch Schweißen liefern und montieren
Menge: 4,000 Stck

**3.2.120 KMR-P-Abzweig, DN 250/500 mm auf DN 65/180 mm**
Parallelabzweig, DN 250/500 mm auf DN 65/180 mm

einschl. Herstellen der Rohrverbindungen durch Schweißen liefern und montieren
Menge: 10,000 Stck

**3.2.130 KMR-P-Abzweig, DN 250/500 mm auf DN 80/200 mm**
Parallelabzweig, DN 250/500 mm auf DN 80/200 mm

einschl. Herstellen der Rohrverbindungen durch Schweißen liefern und montieren
Menge: 2,000 Stck

*Hinweis: Vorbeschreibung KMR-Blindkappe*
Formteil als Blindkappe für Mediumrohr passend zu vorbe- schriebenem KMR-System.

Mediumrohr
Variante I
-  längsnahtgeschweißtes Stahlrohr, Werkstoff P235GH, P235 TR1 oder P235 TR2; Maße und Gewichte gemäß EN 10217-1, 10217-2 und EN 10217-5
-  Mindestwandstärken entsprechend EN 253 oder AGFW FW  401 Teil 3, Tab. 2

**3.2.140 KMR-Blindkappe DN 80/200**
KMR-Blindkappe DN 80/200 mm

einschl. Herstellen der Rohrverbindungen durch Schweißen liefern und montieren
Menge: 2,000 Stck

**3.2.150 KMR-Blindkappe DN 250/500**
KMR-Blindkappe DN 250/500 mm

einschl. Herstellen der Rohrverbindungen durch Schweißen liefern und montieren
Menge: 4,000 Stck

*Hinweis: Vorbeschreibung KMR-Entleerung/Entlüftung*
Als Formteil hergestellt gemäß EN 448 passend zu vorbeschrie- benen KMR-System.
Entleerungs-/Entlüftungs- Einheit mit senkrechtem Entleerungs- / Entlüftungs- Ventil
Bauteile mit Entleerung/Entlüftung werden je nach statischen Anforderungen oder auf Wunsch in folgenden Varianten gelie- fert (Stahl/ PE-HD-Mantel):

Standard:
(W/E): Stahlrohr-Abzweig - T-Abzweig durch Aushalsung des Hauptrohres

PE-HD-Mantel - PE-HD- Abzweigrohr im Extrusionsverfahren mit PE-HD-Hauptrohr verschweißt

**3.2.160 KMR-Entlüftung/Entleerung DN 250/500 mm**
KMR-Entlüftung/Entleerung DN 250/500 mm

einschl. Herstellen der Rohrverbindungen durch Schweißen liefern und montieren
Menge: 4,000 Stck

*Hinweis: Vorbeschreibung KMR-Kugelhahn*
KMR-Kugelhahn passend zu vorbeschriebenem KMR-System.
Vorisolierter, für Erdverlegung geeigneter, vollverschweißter, wartungsfreier Stahlkugelhahn nach EN 488.
Voller Durchgang, beidseitig mit Anschweißenden.
-Fabrikat Broen

**3.2.170 KMR-Kugelhahn, voller Durchgang, DN 80/200 mm**
KMR-Kugelhahn, voller Durchgang
DN 80/200 mm

einschl. Herstellen der Rohrverbindungen durch Schweißen liefern und montieren
Menge: 2,000 Stck

**3.2.180 KMR-Kugelhahn, voller Durchgang, DN 250/500 mm**
KMR-Kugelhahn, voller Durchgang
DN 250/500 mm

einschl. Herstellen der Rohrverbindungen durch Schweißen liefern und montieren
Menge: 2,000 Stck

*Hinweis: Vorbeschreibung Hülsrohr mit Schraubkappe*
Hülsrohr mit Schraubkappe für eine sichere wasserdichte Ab- dichtung der Spindel in verschiedenen Längen unten abge- schrumpft

**3.2.190 Hülsrohr mit Schraubkappe 180 mm**
Hülsrohr mit Schraubkappe Durchmesser 180 mm

einschl. Herstellen der Rohrverbindungen durch Schweißen liefern und montieren
Menge: 4,000 Stck

*Hinweis: Vorbeschreibung Verbindungsmuffen*
Verbindungsmuffen dienen der wasserdichten Isolierung an den Schweißverbindungen. Die Verbindungsmuffen sind unbedingt vor dem Verschweißen der Rohrleitung vom Rohrverleger aufzuschieben, bei Nichtbeachtung werden zusätzlich entstan- dene Kosten aufgrund zusätzlicher Arbeiten vom Rohrverleger getragen.
Die Kosten einschl. Kontrolldrahtverbindung, Schaum, Schrumpfmanschetten und Einschweißstopfen, einschließlich Stellen aller benötigten Arbeitsgeräte, deren An- und Abtrans- port sowie Betrieb und Vorhaltung, die zur Erstellung der zu er- bringenden Leistungen benötigt werden, werden nicht gesondert vergütet, sondern sind in die Position mit einzukalkulieren.

Das zum Einsatz kommende Nachisolierunternehmen muss nach FW 605 zertifiziert sein. Der gültige Nachweis ist vor Be- ginn der Arbeiten vorzulegen.
Ausführung durch geprüfte Monteure, mit gültigem Zeugnis nach FW 603. Das Zeugnis FW 603 ist vor Ausführung der Nachisolierarbeiten vorzulegen.

Schrumpfmuffe vernetzt
Muffe aus vernetztem Polyethylen HDPE in Reflexionsschutz- folie verpackt, 2 Dichtbänder (Butyl-Kautschuk),
2 Entlüftungsstopfen, 2 Schweißstopfen, Verschäumung mit Cyclopentan- PUR- Schaum.
Auf Wunsch doppelt dichtend durch 2 Schrumpfmanschetten.

Schrumpfmuffe doppelt dichtend
Muffe aus Polyethylen HDPE in Reflexionsschutzfolie verpackt, 2 Dichtbänder (Butyl-Kautschuk), abgedichtet mit 2 Schrumpf- manschetten, 2 Entlüftungsstopfen, 2 Schweißstopfen, Ver- schäumung mit Cyclopentan- PUR- Schaum.

Schrumpf-Reduziermuffe doppelt dichtend
Reduzier-Muffe aus Polyethylen HDPE in Reflexionsschutzfolie verpackt, 2 Dichtbänder (Butyl-Kautschuk), abgedichtet mit 2 Schrumpfmanschetten, 2 Entlüftungsstopfen,
2 Schweißstopfen, Verschäumung mit Cyclopentan- PUR- Schaum.

Schrumpf-Endmuffe doppelt dichtend
Endmuffe aus Polyethylen HDPE, 1 Dichtband (Butyl-Kaut- schuk), abgedichtet mit 1 Schrumpfmanschette, 2 Entlüf- tungsstopfen, 2 Schweißstopfen, Verschäumung mit Cyclopen- tan- PUR- Schaum.

**3.2.200 Schrumpfmuffe vernetzt DA 200 mm**
Schrumpfmuffe vernetzt DA 200 mm
Standard (NTX)
Montage inkl. Schaum, Dichtband, LWS, Stopfen
Länge 0,6 m

liefern, montieren, dämmen und dichten
Menge: 8,000 Stck

**3.2.210 Schrumpfmuffe vernetzt DA 500 mm**
Schrumpfmuffe vernetzt DA 500 mm
Standard (NTX)
Montage inkl. Schaum, Dichtband, LWS, Stopfen
Länge 0,6 m

liefern, montieren, dämmen und dichten
Menge: 50,000 Stck

*Hinweis: Vorbeschreibung Schrumpfendkappe*
Schrumpfendkappe zum stirnseitigen Dichten der Heizleitungen in Schächten und Gebäuden, Einteilig zum Aufschieben auf die Rohrenden vor dem Verschweißen, einschl. Schrumpfung und fachgerechter Kontrolldrahtdurchführung. Die Schrumpfendkap- pen sind unbedingt vor dem Verschweißen der Rohrleitung vom Rohrverleger aufzuschieben, bei Nichtbeachtung werden zu- sätzlich entstandene Kosten aufgrund zusätzlicher Arbeiten vom Rohrverleger getragen.

**3.2.220 Schrumpf-Endkappe DA 200 mm**
Schrumpf-Endkappe DA 200 mm
liefern, montieren, dämmen und dichten
Menge: 2,000 Stck

**3.2.230 Schrumpf-Endkappe DA 500 mm**
Schrumpf-Endkappe DA 500 mm
liefern, montieren, dämmen und dichten
Menge: 4,000 Stck

*Hinweis: Vorbeschreibung Bogenschrumpfmuffe*
Bogenschrumpfmuffe dienen der wasserdichten Isolierung an den Schweißverbindungen von Montagebögen.
Die Verbindungsmuffen sind unbedingt vor dem Verschweißen der Rohrleitung vom Rohrverleger aufzuschieben, bei Nichtbe- achtung werden zusätzlich entstandene Kosten aufgrund zu- sätzlicher Arbeiten vom Rohrverleger getragen.
Die Kosten einschl. Kontrolldrahtverbindung, Schaum, Schrumpfmanschetten und Einschweißstopfen, einschließlich Stellen aller benötigten Arbeitsgeräte, deren An- und Abtrans- port sowie Betrieb und Vorhaltung, die zur Erstellung der zu er- bringenden Leistungen benötigt werden, werden nicht gesondert vergütet, sondern sind in die Position mit einzukalkulieren.

Das zum Einsatz kommende Nachisolierunternehmen muss nach FW 605 zertifiziert sein. Der gültige Nachweis ist vor Be- ginn der Arbeiten vorzulegen.
Ausführung durch geprüfte Monteure, mit gültigem Zeugnis nach FW 603. Das Zeugnis FW 603 ist vor Ausführung der Nachisolierarbeiten vorzulegen.

**3.2.240 Bogenschrumpfmuffe, DA 500 mm**
Bogenschrumpfmuffe, DA 500 mm
doppelt dichtend (NT)
Montage inkl. Schaum, Manschetten, Dichtband, LWS, Stopfen

liefern, montieren, dämmen und dichten
Menge: 2,000 Stck

*Hinweis: Vorbeschreibung Messdose*
Wasserdichter Messpunkt

Unter Straßenkappe.
Inkl. Verschlusskappe, Schrumpfschlauch, Dichtband, Redu- zierungen, Bezeichnung, Reihenklemme (alarmsystemab- hängig)

**3.2.250 Messdose**
Wasserdichter Messpunk

liefern und montieren
Menge: 1,000 Stck

*Hinweis: Vorbeschreibung Dehnungspolster*
Dehnungspolster als Seitenpolster, bestehend aus einem ge- schlossenzelligen, unverrottbaren, nagetier- und chemikalien- beständigen Polyethylen-Schaumstoff, einschließlich Verbin- dungs-, Befestigungs- Dichtungsmaterial und Kleinmaterial.

Das zum Einsatz kommende Nachisolierunternehmen muss nach FW605 zertifiziert sein. Der gültige Nachweis ist vor Be- ginn der Arbeiten vorzulegen. Ausführung durch geprüfte Monteure, mit gültigem Zeugnis nach FW603. Das Zeugnis FW 603 ist vor Ausführung der  Nachisolierarbeiten vorzulegen.

**3.2.260 Dehnpolster 40 mm - Gr. II**
Dehnpolster 40 mm - Gr. II
DA 180 - DA 280 mm

liefern und montieren
Menge: 40,000 Stck
Kostengruppen nach DIN 276-1 2008: 423

**3.2.270 Dehnpolster 40 mm - Gr. III**
Dehnpolster 40 mm - Gr. III
DA 315 - DA 560 mm

liefern und montieren
Menge: 40,000 Stck
Kostengruppen nach DIN 276-1 2008: 423

*Hinweis: Vorbeschreibung Laminat*
Laminat zusätzlich zum Dehnpolster aufkaschierte, äußere, feste Randzone zur vollständigen Umhüllung des PE-HD- Mantelrohres in geschlossener horizontal-ovaler Ausführung.

**3.2.280 Laminat - Gr. II**
Laminat - Gr. II
DA 180 - DA 280 mm

liefern und montieren
Menge: 40,000 m

**3.2.290 Laminat - Gr. III**
Laminat - Gr. III
DA 315 - DA 560 mm

liefern und montieren
Menge: 40,000 m

*Hinweis: Vorbeschreibung Hartschaumbalken*
Hartschaumbalken kürzbar, als Montageunterlage
Maße: ca. 150 x 150 x 1000 mm
Notwendige Anzahl: 3 Stück je 6 Meter Rohrlänge, 4-5 Stück bei 12 m Rohrlänge, je nach Dimension.

**3.2.300 Hartschaumbalken**
Hartschaumbalken, kürzbar, als Montageunterlage
150 x 150 x 1000 mm

liefern und montieren
Menge: 120,000 Stck

*Hinweis: Örtliche Anlagen / Oberfläche*

**3.2.310 Schieberkappen Fernwärme setzen**
Schieber-/Hydrantenkappen setzen, höhenmäßig regulierbar, auf Tragplatte zentrisch über Armatur setzen.
Höhenmäßige Ausrichtung mit max. Differenz +/- 4 mm zur um- gebenden Pflasterdecke.
liefern und montieren
Menge: 4,000 Stck

#### Abschnitt 3.3 Prüfungen / Nachweise

**3.3.10 Schweißnaht-Strahlungsprüfung DN 250**
Schweißnaht-Strahlungsprüfung, zerstörungsfrei, nach DIN EN 1435 Kl. A, an Stahlrohrleitungen P 235 nach DIN EN 10217-1,
Normalwanddicke, Rohraußendurchmesser 273,0 mm,
im offenen Graben,
Bewertung nach DIN EN 5817 (B),
Lieferung der Röntgenbilder einfach und des Prüfberichtes dreifach.
10% aller Schweißnähte sind zu prüfen,
Kosten für Nacharbeiten bei durchgefallenen Schweißnähten trägt der Auftragnehmer
Menge: 5,000 Stck

**3.3.20 Druckprobe**
*** Grundposition ZZ 1.0
Druckprobe von fertiggestellten Teilabschnitten, mit Wasser, 8 bar, über 8 h, einschl. Zuschweißen der Rohrleitungen mit Klöp- perböden, Füllen und Entlüften der Rohrleitungen, Entleeren der
Rohrleitungen, Demontage der Klöpperböden, für Vor- und Rücklauf gemeinsam.
Die Druckprobe hat vor dem Nachisolieren der Muffen am offenen Graben zu erfolgen.
Die Druckprobe ist zu protokollieren.
Menge: 1,000 Stck

**3.3.30 Druckprobe**
*** Wahlposition ZZ 1.1
*** Bedarfsposition ohne GB
Druckprobe wie zuvor beschrieben, jedoch mit Luft statt mit Wasser
Menge: 1,000 Stck

**3.3.40 Fotodokumentation Fernwärme**
*** Pauschalposition
Fotodokumentation der laufenden Bauarbeiten am offenen Graben,
Es müssen alle später nicht mehr sichtbaren relavanten Bauteile wie Dehner, Knotenpunkte, Armaturen, Schieber, usw. erfasst werden.
Die Fotos müssen beschriftet sein, um eine sichere Zuordnung zu den Planunterlagen ermöglichen.
Menge: 1,000 psch

### Bereich 4 FW - Grundstücksanschlüsse

#### Abschnitt 4.1 Erdarbeiten

*Hinweis: Hinweise*
Die Rohrgräben werden im Verlauf der vorhandenen Fern- wärmetrasse hergestellt.
Zunächst ist die Fernwärmetrasse freizulegen.
Nach Demontage der Fernwärmeleitung wird der abschließende Grabenquerschnitt hergestellt.

Die Demontage der Rohrleitungen ist in separater Position aus- geschrieben.

**4.1.10 Rohrgräben und Baugruben**
Boden der Bodenklasse 3-5 DIN 18300 profilgerecht abtragen, laden, fördern, zur Lagerfläche transportieren und zur Wieder- verwendung lagern,
max. Transportentfernung 500 m.
Anlegen von Haufwerken gemäß Haufwerkszuordnung (siehe Gewerk 02) mit je 500 m³ Volumen zur Deklarationsanalytik.
Aushubtiefe nach Mindestüberdeckung 80cm (Grabenprofil) bis 1,50 m gemessen ab Zwischensohle nach Auskofferung der Straße bzw. nach Abtrag des Oberbodens
Menge: 150,000 m³
Kostengruppen nach DIN 276-1 2008: 429

**4.1.20 Grabenverbau herstellen**
Verbau für Leitungsgräben gem. DIN 4124 nach Wahl des AN entsprechend statischen, konstruktiven und bautechnischen Er-fordernissen herstellen und nach Einbau der Leitung mit dem Zufüllen des Grabens fortschreitend zurückbauen.
Erschwernisse durch kreuzende Hindernisse sind einzukalku- lieren.
Abgerechnet wird nach verbauter Fläche aus der Länge in der Achse des Verbaus. Grabentiefe über 1,00 bis 1,75 m,
Menge: 50,000 m²

**4.1.30 Planum herstellen**
Planum herstellen in Leitungsgräben.
Zulässige Abweichung von der Sollhöhe +/- 2 cm.
Menge: 70,000 m²

**4.1.40 Sandbettung**
nichtbindigen, steinfreien Sand oder Feinkies liefern, als Auf- lager für Rohrleitungen in Gräben und Baugruben einbringen,  Auflagerbreiten gem. DIN EN 1610, nach Einbau der Rohrlei- tungen Material bis 10 cm über Rohrscheitel einbauen und von Hand verdichten
Menge: 40,000 m³
Kostengruppen nach DIN 276-1 2008: 429

**4.1.50 Verfüllen und Verdichten**
Rohrgäben lagenweise mit wiederverwendbaren zwischengela- gertem Boden verfüllen,
Boden vom Lagerplatz anfahren und in Rohrgraben einfüllen, die einzelnen Lagen ordnungsgemäß verdichten,
Lagenhöhe 20 cm, Verdichtungsgrad mind. dPr = 0,98, gem. DIN EN 1610, der Verdichtungsgrad ist stichprobenartig nachzu- weisen
Menge: 110,000 m³
Kostengruppen nach DIN 276-1 2008: 429

**4.1.60 Verfüllen und Verdichten, Mehrpreis Liefersand**
Mehrpreis auf die Vorposition für Verfüllung der Rohrgäben mit Liefersand, einschl. Anlieferung
Menge: 55,000 m³
Kostengruppen nach DIN 276-1 2008: 429

**4.1.70 Trassenwarnband**
Trassenwarnband mit enstprechender Kennzeichnung, Einbau 20 cm über der Medienleitung liefern und verlegen
Menge: 220,000 m

#### Abschnitt 4.2 Rohrleitungen / Zubehör Fernwärme Hausanschlüsse

*Hinweis: Hinweise*
Die Bestellung des nachfolgend beschriebenen Rohrmaterials hat anhand der zuvor zu erstellenden Werk- und Montagepläne zu erfolgen, nicht anhand des LVs.

*Hinweis: Vorbeschreibung Kunststoffmantelrohr*
Werkseitig vorisoliertes Verbundrohrsystem, bestehend Stahl- medienrohr und PE-HD-Mantelrohr, welche durch einen PUR-Hartschaum kraftschlüssig miteinander verbunden sind. Zur direkten, kanalfreien Erdverlegung entsprechend den Anforder- ungen der EN 253, EN 448, EN 488, EN 489, sowie den AGFW- Richtlinien der jeweils aktuellen Fassung. Hersteller zertifiziert nach ISO 9001, ISO 14001 und EHP/001 in der jeweils aktu- ellen Fassung.
Mindestlebensdauer 30 Jahre bei +140 °C Betriebstemperatur. Lieferbar in Nennweiten von DN 20 bis DN 1200, in Stangen mit einer Standardlänge von 6 m, 12 m, oder 16m.
Sämtliche KMR-Systeme und Formteile sind sowohl für den Ein- satz im Fernwärme- als auch im Fernkältebereich lokalisieren.

Medienrohr
Variante I
-  längsnahtgeschweißtes Stahlrohr, Werkstoff P235GH, P235 TR1 oder P235 TR2; Maße und Gewichte gemäß EN 10217-1, 10217-2 und EN 10217-5
-  Mindestwandstärken entsprechend EN 253 oder AGFW FW 401 Teil 3, Tab. 2
-  Reinheitsgrad SA2 nach ISO 850/1.
-  Schweißnahtfaktor V=1, mit Abnahmeprüfzeugnis EN 10204 3.1b
-  um die Haftkraft des Polyurethan-Hartschaumes (PUR) zu vergrößern, wird die Außenfläche des Stahlrohres durch Sandstrahlen bis zum ersten Reinheitsgrad gereinigt
-  Anschweißenden des Stahlmedienrohres mit Schweißfasen ab Wandstärke > 3,2 mm
-  Mindestwandstärken entsprechend EN 253 oder AGFW FW 401 Teil 3, Tab. 2
-  Reinheitsgrad SA2 nach ISO 850/1.

Wärmeisolierung
-  Wärmedämmung besteht aus Polyurethan-Hartschaum (PUR), der den Raum zwischen beiden Rohren auf der  gan- zen Länge homogen ausfüllt gemäß EN 253
-  Wärmeleitfähigkeit  0,0268 w/mK
-  min. Gesamtdichte 60,00 kg/m3
-  Druckfestigkeit radial 0,30 MPa
-  Temperaturbeständigkeit 152,00 ºC
-  Mediumrohrenden bis DN 200 150 mm unisoliert, ab DN 250 220 mm unisoliert

Mantelrohr
-  gemäß DIN EN 253 aus Polyethylen hoher Dichte PE 100 (PE-HD)
-  nahtlos extrudiert
-  schweißbar
-  Dichte 950 kg/m3
-  Obere Plastizitätsgrenze 19 MPa
-  Bruchdehnung min. 350 %
-  alle Rohre coronabehandelt

Leckwarnsystem in den Rohrleitungen
Die Montage des Leckwarnsystems darf nur von Monteuren vorgenommen werden, die nach AGFW - Arbeitsblatt FW 603 zertifiziert sind.
Zur exakten Ortung von Feuchtstellen in der Dämmung oder von Drahtabrissen sind verbindliche Revisionspläne der Leitungsverlegung bei jedem Leckwarnsystem unerlässlich. Die vorisolierten Produkte von ZPUM sind standardmäßig mit dem nordischen System zur Lecküberwachung ausgerüstet.
Die vorisolierten Rohre und Formstücke werden mit dem „Nord- ischen Leckwarnsystem“ ausgestattet.

Die Überwachungsdrähte werden je nach Einbauvorschrift in den Isolierraum längs zum Rohr eingebracht und können den Ort der Leckage entsprechend ihrer Systemspezifik bestimmen.

Verlegung
Im bauseits ausgehobenen Graben auf Unterlagen (z.B. Hart- schaumbalken, Sandsäcken, Kanthölzer o. ä.) nach dem Verle- geplan ausrichten und verschweißen.

Bis zum Abschluss der Dämm- und Dichtarbeiten der Verbin- dungsmuffen durch das Nachisolierunternehmen ist für die Ent- wässerung und Freihaltung der Rohrgräben zu sorgen. Hart- schaumbalken und Sandsäcke können im Erdreich verbleiben, Kanthölzer müssen vor dem Einsanden entfernt werden. Die Verlegevorschriften des Lieferanten sind genauestens zu be- achten.

Die Dämm- und Dichtarbeiten der Verbindungsmuffen sowie Verdrahtung und Einmessung der Systemüberwachung und das Setzen der Dehnungspolster bei Richtungsänderungen und an Abzweigen erfolgt durch geprüfte Nachisolierunternehmen (nach FW 605) und geprüfte Monteure (nach FW 603).

Für die Bestellung des Materials sind die vom Auftragnehmer (Rohrleitungsbauunternehmen) erstellten örtlichen Aufmaße und Montagepläne maßgeblich. Eventuell anfallender Rohrverschnitt ist mit in den EP einzurechnen.

Vor dem Verfüllen erfolgt eine Besichtigung der Rohrtrasse durch den Auftraggeber oder durch einen von ihm Beauftragten.

Die Planung basiert auf dem Fabrikat ZPUM.
------------------------------------------------------------------------------
Liefernachweis:
KMR-Service GmbH
Gewerbepark 3
17039 Trollenhagen

Tel:  0395 / 4555 86 40
Fax:  0395 / 4555 86 49
e-Mail:  info@kmr-service.de

oder gleichwertig:'....................'

**4.2.10 Kunststoffmantelrohr DN 32/140 mm**
Kunststoffmantelrohr, geschweißt nach EN 10217, EN 253 Länge 6/12 m
DN 32/140 mm (42,4x2,6/140)

einschl. Herstellen der Rohrverbindungen durch Schweißen liefern und montieren
Menge: 200,000 m

**4.2.20 Kunststoffmantelrohr DN 40/140 mm**
Kunststoffmantelrohr, geschweißt nach EN 10217, EN 253 Länge 6/12 m
DN 40/140 mm (48,3x2,6/140)

einschl. Herstellen der Rohrverbindungen durch Schweißen liefern und montieren
Menge: 28,000 m

*Hinweis: Vorbeschreibung KMR-Bogen*
Formteil als Bogen passend zu vorbeschriebenen KMR-System.
Hergestellt gemäß EN 448.
Die Schenkellänge beträgt standardmäßig 1m x 1m, ab DN 300 1,5m x 1,5m.
Alternativ werden Schenkellängen von 1m x 1,5m angeboten, maximal sind Schenkellängen von 2m x 2m möglich.

Mediumrohr
kaltgebogen (ab DN 300 mit Einschweißbogen nach DIN 2605)
bzw. mit Einschweißbogen nach DIN 2605

Variante I
-  längsnahtgeschweißtes Stahlrohr, Werkstoff P235GH, P235 TR1 oder P235 TR2; Maße und Gewichte gemäß EN 10217-1, 10217-2 und EN 10217-5
-  Mindestwandstärken entsprechend EN 253 oder AGFW FW 401 Teil 3, Tab. 2

**4.2.30 KMR-Bogen 90° DN32/140 mm**
KMR-Bogen 90° DN32/140 mm
Schenkellänge 1m x 2m

einschl. Herstellen der Rohrverbindungen durch Schweißen liefern und montieren
Menge: 24,000 Stck

**4.2.40 KMR-Bogen 90° DN40/140 mm**
KMR-Bogen 90° DN40/140 mm
Schenkellänge 1m x 2m

einschl. Herstellen der Rohrverbindungen durch Schweißen liefern und montieren
Menge: 8,000 Stck

*Hinweis: Vorbeschreibung KMR-Parallelabzweig*
Formteil als Parallelabzweig passend zu vorbeschriebenen KMR-System.
Hergestellt nach EN 448 passend, Abzweigleitung unter 90° und parallel von der Hauptleitung abgehend, Wanddicken gemäß Rohrstatik.

Mediumrohr
Variante I
-  längsnahtgeschweißtes Stahlrohr, Werkstoff P235GH, P235 TR1 oder P235 TR2; Maße und Gewichte gemäß EN 10217-1, 10217-2 und EN 10217-5
-  Mindestwandstärken entsprechend EN 253 oder AGFW FW 401 Teil 3, Tab. 2

Variante II
-  nahtloses Stahlrohr, Werkstoff P235GH, P235 TR1 oder  P235 TR2; Maße und Gewichte gemäß EN 10216-1 oder 10216-2
-  Mindestwandstärken entsprechend EN 253 oder AGFW FW 401 Teil 3, Tab. 2

Abzweige werden je nach statischen Anforderungen oder auf Wunsch in folgenden Varianten geliefert (Stahl/ PE-HD-Mantel):

(K/E): Stahlrohr-Abzweig - Schweiß-T-Stück nach EN 10253 Typ A Reihe 2

PE-HD-Mantel - PE-HD- Abzweigrohr im Extrusionsverfahren mit PE-HD-Hauptrohr verschweißt

**4.2.50 KMR-P-Abzweig, DN 40/140 mm auf DN 32/140 mm**
Parallelabzweig, DN 40/140 mm auf DN 32/140 mm

einschl. Herstellen der Rohrverbindungen durch Schweißen liefern und montieren
Menge: 6,000 Stck

*Hinweis: Vorbeschreibung KMR-Reduzierung*
Formteil als Konzentrische Reduzierung des Mediumrohrdurch- messers passend zu vorbeschriebenem KMR-System.

Mediumrohr
Variante I
-  längsnahtgeschweißtes Stahlrohr, Werkstoff P235GH, P235 TR1 oder P235 TR2; Maße und Gewichte gemäß EN 10217-1, 10217-2 und EN 10217-5
-  Mindestwandstärken entsprechend EN 253 oder AGFW FW 401 Teil 3, Tab. 2

**4.2.60 KMR-Reduzierung DN 40/140 mm auf DN 32/140 mm**
KMR-Reduzierung DN 40/140 mm auf DN 32/140 mm

einschl. Herstellen der Rohrverbindungen durch Schweißen liefern und montieren
Menge: 6,000 Stck

**4.2.70 KMR-Reduzierung DN 65/180 mm auf DN 32/140 mm**
KMR-Reduzierung DN 65/180 mm auf DN 32/140 mm

einschl. Herstellen der Rohrverbindungen durch Schweißen liefern und montieren
Menge: 8,000 Stck

**4.2.80 KMR-Reduzierung DN 65/180 mm auf DN 40/140 mm**
KMR-Reduzierung DN 65/180 mm auf DN 40/140 mm

einschl. Herstellen der Rohrverbindungen durch Schweißen liefern und montieren
Menge: 2,000 Stck

*Hinweis: Vorbeschreibung KMR-Kugelhahn*
KMR-Kugelhahn passend zu vorbeschriebenem KMR-System. Vorisolierter, für Erdverlegung geeigneter, vollverschweißter, wartungsfreier Stahlkugelhahn nach EN 488.
Voller Durchgang, beidseitig mit Anschweißenden.
- Fabrikat Broen

**4.2.90 KMR-Kugelhahn, voller Durchgang, DN 32/140 mm**
KMR-Kugelhahn, voller Durchgang
DN 32/140 mm

einschl. Herstellen der Rohrverbindungen durch Schweißen liefern und montieren
Menge: 10,000 Stck

**4.2.100 KMR-Kugelhahn, voller Durchgang, DN 40/140 mm**
KMR-Kugelhahn, voller Durchgang
DN 40/140 mm

einschl. Herstellen der Rohrverbindungen durch Schweißen liefern und montieren
Menge: 6,000 Stck

*Hinweis: Vorbeschreibung Hülsrohr mit Schraubkappe*
Hülsrohr mit Schraubkappe für eine sichere wasserdichte Abdichtung der Spindel in verschiedenen Längen unten abge- schrumpft

**4.2.110 Hülsrohr mit Schraubkappe 110 mm**
Hülsrohr mit Schraubkappe Durchmesser 110 mm

einschl. Herstellen der Rohrverbindungen durch Schweißen liefern und montieren
Menge: 16,000 Stck

*Hinweis: Vorbeschreibung Verbindungsmuffen*
Verbindungsmuffen dienen der wasserdichten Isolierung an den Schweißverbindungen. Die Verbindungsmuffen sind unbedingt vor dem Verschweißen der Rohrleitung vom Rohrverleger aufzuschieben, bei Nichtbeachtung werden zusätzlich entstan- dene Kosten aufgrund zusätzlicher Arbeiten vom Rohrverleger getragen.
Die Kosten einschl. Kontrolldrahtverbindung, Schaum, Schrumpfmanschetten und Einschweißstopfen, einschließlich Stellen aller benötigten Arbeitsgeräte, deren An- und Abtrans- port sowie Betrieb und Vorhaltung, die zur Erstellung der zu er- bringenden Leistungen benötigt werden, werden nicht gesondert vergütet, sondern sind in die Position mit einzukalkulieren.

Das zum Einsatz kommende Nachisolierunternehmen muss nach FW 605 zertifiziert sein. Der gültige Nachweis ist vor Be- ginn der Arbeiten vorzulegen.
Ausführung durch geprüfte Monteure, mit gültigem Zeugnis nach FW 603. Das Zeugnis FW 603 ist vor Ausführung der Nachisolierarbeiten vorzulegen.

Schrumpfmuffe vernetzt
Muffe aus vernetztem Polyethylen HDPE in Reflexionsschutz- folie verpackt, 2 Dichtbänder (Butyl-Kautschuk),
2 Entlüftungsstopfen, 2 Schweißstopfen, Verschäumung mit Cyclopentan- PUR- Schaum.
Auf Wunsch doppelt dichtend durch 2 Schrumpfmanschetten.

Schrumpfmuffe doppelt dichtend
Muffe aus Polyethylen HDPE in Reflexionsschutzfolie verpackt, 2 Dichtbänder (Butyl-Kautschuk), abgedichtet mit 2 Schrumpf- manschetten, 2 Entlüftungsstopfen, 2 Schweißstopfen, Ver- schäumung mit Cyclopentan- PUR- Schaum.

Schrumpf-Reduziermuffe doppelt dichtend
Reduzier-Muffe aus Polyethylen HDPE in Reflexionsschutzfolie verpackt, 2 Dichtbänder (Butyl-Kautschuk), abgedichtet mit 2 Schrumpfmanschetten, 2 Entlüftungsstopfen,
2 Schweißstopfen, Verschäumung mit Cyclopentan- PUR- Schaum.

Schrumpf-Endmuffe doppelt dichtend
Endmuffe aus Polyethylen HDPE, 1 Dichtband (Butyl-Kaut- schuk), abgedichtet mit 1 Schrumpfmanschette, 2 Entlüf- tungsstopfen, 2 Schweißstopfen, Verschäumung mit Cyclopen- tan- PUR- Schaum.

**4.2.120 Schrumpfmuffe vernetzt DA 140 mm**
Schrumpfmuffe vernetzt DA 140 mm
Standard (NTX)
Montage inkl. Schaum, Dichtband, LWS, Stopfen
Länge 0,6 m

liefern, montieren, dämmen und dichten
Menge: 70,000 Stck

**4.2.130 Schrumpfmuffe vernetzt DA 140 mm**
Schrumpfmuffe vernetzt DA 140 mm
Standard (NTX)
Montage inkl. Schaum, Dichtband, LWS, Stopfen
Länge 0,9 m
Stahlreduzierung 48,3/42,4 mm

liefern, montieren, dämmen und dichten
Menge: 6,000 Stck

**4.2.140 Schrumpfmuffe vernetzt DA 180 mm**
Schrumpfmuffe vernetzt DA 180 mm
Standard (NTX)
Montage inkl. Schaum, Dichtband, LWS, Stopfen
Länge 0,6 m

liefern, montieren, dämmen und dichten
Menge: 10,000 Stck

*Hinweis: Vorbeschreibung Schrumpfendkappe*
Schrumpfendkappe zum stirnseitigen Dichten der Heizleitungen in Schächten und Gebäuden, Einteilig zum Aufschieben auf die Rohrenden vor dem Verschweißen, einschl. Schrumpfung und fachgerechter Kontrolldrahtdurchführung. Die Schrumpfendkap- pen sind unbedingt vor dem Verschweißen der Rohrleitung vom Rohrverleger aufzuschieben, bei Nichtbeachtung werden zu- sätzlich entstandene Kosten aufgrund zusätzlicher Arbeiten vom Rohrverleger getragen.

**4.2.150 Schrumpf-Endkappe DA 140 mm**
Schrumpf-Endkappe DA 140 mm
liefern, montieren, dämmen und dichten
Menge: 22,000 Stck

*Hinweis: Vorbeschreibung Aderanschlussdose*
Aderanschlussdose in Feuchtraumausführung, zur externen Verdrahtung der Meldeadern in Schächten oder Gebäuden.
Anschlussleitung und Befestigungsmaterial als Verbindungs- leitung zwischen Anschlussdose und Überwachungsadern, einschl. Rohrpotential.
Kabelmehrlängen sind gesondert anzugeben.
1,5 mm²

**4.2.160 Aderanschlussdose**
Aderanschlussdose in Feuchtraumausführung IP 64

liefern und montieren
Menge: 22,000 Stck

*Hinweis: Vorbeschreibung Messdose*
Aderanschlussdose zur Herstellung eines Messpunktes mit An- schlussmöglichkeit eines systemkompatiblen Steckers. Zum An- schluss eines mobilen Überwachungsgerätes.

**4.2.170 Messdose**
Messdose

liefern und montieren
Menge: 2,000 Stck

*Hinweis: Vorbeschreibung Messdose*
Wasserdichter Messpunkt

Unter Straßenkappe.
Inkl. Verschlusskappe, Schrumpfschlauch, Dichtband, Redu- zierungen, Bezeichnung, Reihenklemme (alarmsystemabhäng- ig)

**4.2.180 Messdose**
Wasserdichter Messpunkt

liefern und montieren
Menge: 1,000 Stck

*Hinweis: Vorbeschreibung Dehnungspolster*
Dehnungspolster als Seitenpolster, bestehend aus einem ge- schlossenzelligen, unverrottbaren, nagetier- und chemikalienbe- ständigen Polyethylen-Schaumstoff, einschließlich Verbin- dungs-, Befestigungs- Dichtungsmaterial und Kleinmaterial.

Das zum Einsatz kommende Nachisolierunternehmen muss nach FW605 zertifiziert sein. Der gültige Nachweis ist vor Be- ginn der Arbeiten vorzulegen. Ausführung durch geprüfte Mon- teure, mit gültigem Zeugnis nach FW603. Das Zeugnis FW 603 ist vor Ausführung der  Nachisolierarbeiten vorzulegen.

**4.2.190 Dehnpolster 40 mm - Gr. I**
Dehnpolster 40 mm - Gr. I
DA 75 - DA 160 mm

liefern und montieren
Menge: 40,000 Stck

**4.2.200 Dehnpolster 40 mm - Gr. II**
Dehnpolster 40 mm - Gr. II
DA 160 - DA 250 mm

liefern und montieren
Menge: 40,000 Stck

*Hinweis: Vorbeschreibung Laminat*
Laminat zusätzlich zum Dehnpolster aufkaschierte, äußere, feste Randzone zur vollständigen Umhüllung des PE-HD-Man- telrohres in geschlossener horizontal-ovaler Ausführung.

**4.2.210 Laminat - Gr. I**
Laminat - Gr. I
DA 75 - DA 160 mm

liefern und montieren
Menge: 90,000 m

*Hinweis: Vorbeschreibung Hartschaumbalken*
Hartschaumbalken kürzbar, als Montageunterlage
Maße: ca. 150 x 150 x 1000 mm
Notwendige Anzahl:  3 Stück je 6 Meter Rohrlänge,
  4-5 Stück bei 12 m Rohrlänge
  (je nach Dimension)

**4.2.220 Hartschaumbalken**
Hartschaumbalken, kürzbar, als Montageunterlage
150 x 150 x 1000 mm

liefern und montieren
Menge: 30,000 Stck

*Hinweis: Örtliche Anlagen / Oberfläche*

**4.2.230 Schieberkappen Fernwärme setzen**
Schieber-/Hydrantenkappen setzen, höhenmäßig regulierbar, auf Tragplatte zentrisch über Armatur setzen.
Höhenmäßige Ausrichtung mit max. Differenz +/- 4 mm zur um- gebenden Pflasterdecke.
liefern und montieren
Menge: 18,000 Stck

#### Abschnitt 4.3 Hauseinführungen

**4.3.10 Kernbohrung durch Kellerwand**
Kernbohrung durch Kellerwand aus Mischmauerwerk, einschl. Entsorgung des Bohrkerns
Durchmesser:  200 mm
Wandstärke:  bis 400 mm
Menge: 6,000 Stck

**4.3.20 Kernbohrung durch Kellerwand**
Kernbohrung durch Kellerwand aus Mischmauerwerk,
einschl. Entsorgung des Bohrkerns
Durchmesser:  200 mm
Wandstärke:  400 - 600 mm
Menge: 10,000 Stck

**4.3.30 Kernbohrung durch Kellerwand**
Kernbohrung durch Kellerwand aus Mischmauerwerk,
einschl. Entsorgung des Bohrkerns
Durchmesser:  200 mm
Wandstärke:  600 - 800 mm
Menge: 6,000 Stck

**4.3.40 Ringraumdichtung liefern / montieren**
Ringraumdichtung für Fernwärmeleitung mit zwei zusätzlichen werksseitigen Kabelöffnungen 6-16 mm zur Abdichtung gegen drückendes Wasser bei Wanddurchführungen von KMR- und flexiblen vorgedämmten Rohrsystemen.
Die Ringraumdichtung besteht aus einem Gummielement mit 2x40 mm, welches im Ringraum mittels zwei Druckplatten aus V2A verpresst wird.
2 Kabeldurchführungen mit Zwiebelringtechnik im Lieferzustand mit Blindstopfen.
MFPA geprüft bis 5 bar, doppelt dichtend, radondicht.
Werkstoff Gummielement: EPDM
Breite Gummi 2x40 mm
Werkstoff Schrauben und Druckplatten: Edelstahl V2A.
Außendurchmesser des Mediumrohres inkl. Werksumhüllung: DN 32 / DA 140 mm
Innendurchmesser Schutzrohr oder Kernbohrung: 200mm
Ausführung: geschlossen

liefern und montieren

Fabrikat:  4 pipes GmbH Nürnberg
Typ:  Pressio®-Rings
  (oder gleichwertiger Art)
Menge: 22,000 Stck

**4.3.50 Stahlkugelhahn DN 32**
Stahlkugelhahn, Voller Durchgang, beidseitig Schweißende, mit langer Schaltwelle, schwarz pulverbeschichtet DN 32 liefern und montieren

Fabrikat:  Broen
Typ:  BBM13001

oder gleichwertig:'....................'
Menge: 22,000 Stck

#### Abschnitt 4.4 Prüfungen / Nachweise

**4.4.10 Schweißnaht-Strahlungsprüfung DN 40**
Schweißnaht-Strahlungsprüfung, zerstörungsfrei, nach DIN EN 1435 Kl. A, an Stahlrohrleitungen P 235 nach DIN EN 10217-1,
Normalwanddicke, Rohraußendurchmesser 48,3 mm,
im offenen Graben,
Bewertung nach DIN EN 5817 (B),
Lieferung der Röntgenbilder einfach und des Prüfberichtes dreifach.
10% aller Schweißnähte sind zu prüfen,
Kosten für Nacharbeiten bei durchgefallenen Schweißnähten trägt der Auftragnehmer
Menge: 1,000 Stck

**4.4.20 Schweißnaht-Strahlungsprüfung DN 32**
Schweißnaht-Strahlungsprüfung, zerstörungsfrei, nach DIN EN 1435 Kl. A, an Stahlrohrleitungen P 235 nach DIN EN 10217-1,
Normalwanddicke, Rohraußendurchmesser 42,4x2,6,
im offenen Graben,
Bewertung nach DIN EN 5817 (B),
Lieferung der Röntgenbilder einfach und des Prüfberichtes dreifach.
10% aller Schweißnähte sind zu prüfen,
Kosten für Nacharbeiten bei durchgefallenen Schweißnähten trägt der Auftragnehmer
Menge: 4,000 Stck

**4.4.30 Druckprobe**
*** Grundposition ZZ 2.0
Druckprobe von fertiggestellten Teilabschnitten, mit Wasser, 8 bar, über 8 h, einschl. Zuschweißen der Rohrleitungen mit Klöpperböden,
Füllen und Entlüften der Rohrleitungen, Entleeren der Rohr- leitungen, Demontage der Klöpperböden, für Vor- und Rücklauf gemeinsam.
Die Druckprobe hat vor dem Nachisolieren der Muffen am offenen Graben zu erfolgen.
Die Druckprobe ist zu protokollieren.
Menge: 3,000 Stck

**4.4.40 Druckprobe**
*** Wahlposition ZZ 2.1
Druckprobe wie zuvor beschrieben, jedoch mit Luft statt mit Wasser
Menge: 3,000 Stck

**4.4.50 Fotodokumentation Fernwärme**
*** Pauschalposition
Fotodokumentation der laufenden Bauarbeiten am offenen Gra- ben,
Es müssen alle später nicht mehr sichtbaren relavanten Bau- teile wie Dehner, Knotenpunkte, Armaturen, Schieber, usw. erfasst werden.
Die Fotos müssen beschriftet sein, um eine sichere Zuordnung zu den Planunterlagen ermöglichen.
Menge: 1,000 psch
